# Acometida de abastecimiento de agua potable

- Propiedad del archivo: CYPE INGENIEROS, S.A.
- Formato: FIEBDC-3/2002
- Divisa: EUR
- Costes indirectos: 3.00 %
- IVA: 21.00 %

## I Instalaciones

### IF Fontanería

#### IFA Acometidas

**IFA010** Ud Acometida de abastecimiento de agua potable.
Acometida enterrada para abastecimiento de agua potable de 2 m de longitud, que une la red general de distribución de agua potable de la empresa suministradora con la instalación general del edificio, continua en todo su recorrido sin uniones o empalmes intermedios no registrables, formada por tubo de polietileno PE 100, de color negro con bandas de color azul con acabado efecto espejo por el interior, Repolen Monocapa PE 100, PN=10 bar, SDR17, serie 8, "REPOLEN", de 32 mm de diámetro exterior y 2 mm de espesor, colocada sobre lecho de arena de 15 cm de espesor, en el fondo de la zanja previamente excavada, debidamente compactada y nivelada con pisón vibrante de guiado manual, relleno lateral compactando hasta los riñones y posterior relleno con la misma arena hasta 10 cm por encima de la generatriz superior de la tubería; collarín de toma en carga colocado sobre la red general de distribución que sirve de enlace entre la acometida y la red; llave de corte de esfera de de diámetro con mando de cuadradillo colocada mediante unión, situada junto a la edificación, fuera de los límites de la propiedad, alojada en arqueta prefabricada de polipropileno de 30x30x30 cm, colocada sobre solera de hormigón en masa HM-20/P/20/X0 de 15 cm de espesor. Incluso hormigón en masa HM-20/P/20/X0 para la posterior reposición del firme existente, accesorios y piezas especiales.
Criterio de valoración económica: El precio no incluye la excavación ni el relleno principal.
Incluye: Replanteo del recorrido de la acometida, coordinado con el resto de instalaciones o elementos que puedan tener interferencias. Rotura del pavimento con compresor. Eliminación de las tierras sueltas del fondo de la excavación. Vertido y compactación del hormigón en formación de solera. Colocación de la arqueta prefabricada. Vertido de la arena en el fondo de la zanja. Colocación de la tubería. Montaje de la llave de corte. Colocación de la tapa. Ejecución del relleno envolvente. Empalme de la acometida con la red general del municipio. Reposición del firme. Realización de pruebas de servicio.
Criterio de medición de proyecto: Número de unidades previstas, según documentación gráfica de Proyecto.
Criterio de medición de obra: Se medirá el número de unidades realmente ejecutadas según especificaciones de Proyecto.

| Código | Ud | Descripción | Rendimiento | Precio | Importe |
|---|---|---|---|---|---|
| mt10hmf010tLc | m³ | Hormigón HM-20/P/20/X0, fabricado en central. (material) | 0.231 | 81.80 | 18.90 |
| mt01ara010a | m³ | Arena con granulometría de 0 a 5 mm de diámetro, limpia. (material) | 0.224 | 14.30 | 3.20 |
| mt37www105q | Ud | Collarín de toma en carga de fundición dúctil con recubrimiento de resina epoxi, para tubos de polietileno o de PVC de 110 mm de diámetro exterior, con toma para conexión roscada de 1" de diámetro, PN=16 atm, con juntas elásticas de EPDM. (material) | 1.000 | 92.54 | 92.54 |
| mt37rep320sae | m | Tubo de polietileno PE 100, de color negro con bandas de color azul con acabado efecto espejo por el interior, Repolen Monocapa PE 100, PN=10 bar, SDR17, serie 8, "REPOLEN", de 32 mm de diámetro exterior y 2 mm de espesor, según UNE-EN 12201-2 y AENOR RP 001.01, suministrado en barras de 6 m de longitud, con el precio incrementado el 20% en concepto de accesorios y piezas especiales. (material) | 2.000 | 1.07 | 2.14 |
| mt11arp100a | Ud | Arqueta de polipropileno, 30x30x30 cm. (material) | 1.000 | 50.43 | 50.43 |
| mt11arp050c | Ud | Tapa de PVC, para arquetas de fontanería de 30x30 cm, con cierre hermético al paso de los olores mefíticos. (material) | 1.000 | 30.86 | 30.86 |
| mt37sve030d | Ud | Válvula de esfera de latón niquelado para roscar de 1", con mando de cuadradillo. (material) | 1.000 | 15.44 | 15.44 |
| mq05pdm010a | h | Compresor portátil eléctrico 2 m³/min de caudal. (maquinaria) | 0.420 | 4.27 | 1.79 |
| mq05mai030 | h | Martillo neumático. (maquinaria) | 0.420 | 4.57 | 1.92 |
| mq02rop020 | h | Pisón vibrante de guiado manual, de 80 kg, con placa de 30x30 cm, tipo rana. (maquinaria) | 0.393 | 3.92 | 1.54 |
| au00auh040 |  | Vibrador de hormigón, eléctrico. | 1.000 | 0.00 | 0.00 |
| mo020 | h | Oficial 1ª construcción. (mano de obra) | 0.920 | 23.10 | 21.25 |
| mo113 | h | Peón ordinario construcción. (mano de obra) | 0.784 | 21.69 | 17.00 |
| mo008 | h | Oficial 1ª fontanero. (mano de obra) | 0.662 | 23.74 | 15.72 |
| mo107 | h | Ayudante fontanero. (mano de obra) | 0.662 | 21.90 | 14.50 |
| % | % | Costes directos complementarios | 4 % | 287.23 | 11.49 |
|  |  | Costes directos |  |  | 298.72 |
